# Energetische Sanierung Vorderhaus und Quergebäude
Angebotsaufforderung (GAEB DA XML 3.2, DA83)
Projekt: 17728
Währung: EUR
Vergabeart: Freihändige Vergabe
Ausführungsbeginn: 06.04.2026
Ausführungsende: 11.09.2026
Auftraggeber: Covivio Quadriga 48. GmbH, c/o Covivio Immobilien GmbH, Essener Straße 66, 46047 Oberhausen
Erstellt mit: GXML Toolbox V3.3 R20230829, iTWO_64 V24.0.454, 12.01.2026

## A) ALLGEMEINE VERTRAGSBEDINGUNGEN
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B) ALLGEMEINE TECHNISCHE VERTRAGSBEDINGUNGEN
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) ZUSÄTZLICHE TECHNISCHE VERTRAGSBEDINGUNGEN
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## Zusätzlicher Text
Ansicht Vorderhausstraßenfassade:

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
## Zusätzlicher Text
Ansicht Vorderhauszwischenhoffassade :

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
## Zusätzlicher Text
Ansicht Quergebäudezwischenhoffassade:

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
## Zusätzlicher Text
Ansicht Quergebäudegartenfassade:

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
## 02 Wärmedämmverbundsystem, Putz- und Malerarbeiten
Datum: 12.01.2026

### Bereich 01 Wärmedämmverbundsystem, Putz- und Malerarbeiten

*Hinweis*
Zur Ausführung kommt ein hydroaktives Wärmedämmver- bundsystem als geprüftes Gesamtsystem mit bauaufsichtlicher Zulassung, bestehend aus

1. Steinwolledämmplatten
2. Mineralischer Armierungsputzlage
3. Mineralischer Oberputzlage
4. Zweifachem Sol-Silikatanstrich,

Fabrikat:
KEIM AquaROYAL-MW, oder gleichwertig

Angebotenes WDVS
: '....................................................'

Für die Einheitspreiskalkulation ist der Putz- und Anstrichanalysebericht vom 07.10.2025
in der Anlage dieser Leistungsbeschreibung, zu beachten!

#### Abschnitt 01.01 Baustelleneinrichtung

*Hinweis*
Beschriebene Einrichtungen sind für alle Projektbeteiligten Gewerke und Firmen zur Verfügung zu stellen. Die Baustelleneinrichtung beinhaltet die erforderlichen Förder- und Transportanlagen sowie Einrichtungen für Bauwasser und Baustrom. Zuleitungen zu den Verbraucherstellen sind selbständig herzustellen und vorzuhalten.

**01.01.0010 Mobiltoilette**
Liefern und aufstellen einer Chemietoilette als WC-Kabine gemäß ASR A 4.1.

Die Bautoiletten sind den am Bau beteiligten Firmen zur Verfügung zu stellen.
Aufstellungsort gemäß
Abstimmung mit der Bauleitung.
Menge: 2,000 St

**01.01.0020 Gebrauchsüberlassung Mobiltoilette**
Gebrauchsüberlassung der vorbeschriebenen Toillettenkabine nach erfolgter Lieferung und Aufstellung, einschließlich
wöchentlicher
Reinigung und Entsorgung mit
An- und Abfuhr.
Menge: 23,000 StWo

**01.01.0030 Baustromanschluss und -verteilerschrank**
*** Bedarfsposition ohne GB
Baustromverteilerschrank nach DIN VDE 0100-704 mit 24 kVA Anschlussleistung,
bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern, aufstellen, abbauen und abtransportieren,
einschließlich Sicherungen,
erforderlich werdendem
NH-Verteiler und Anschlussarbeiten sowie
Anschluss- und Zuleitungsverlegungen
bis zu einer Leitungslänge von 20 m,
Kosten für Antragsstellungen und
Meldungen beim zuständigen EVU sind in
diese Position miteinzukalkulieren.
Der Baustromanschluss ist zur Nutzung
aller aprojektbeteiligten
Gewerke bestimmt.
Menge: 1,000 St

**01.01.0040 Gebrauchsüberlassung Baustromanschluss und -verteilerschrank**
*** Bedarfsposition ohne GB
Vorhalten des Baustromverteilerschranks nach der Lieferung, Aufstellung und Inbetriebnahme.
Menge: 23,000 StWo

**01.01.0050 Bauwasseranschluss und Entnahmestelle**
Herstellung, Vorhaltung, Unterhaltung und Wiederabbau
eines für die einzusetzenden
Maschinen geeigneten
Bauwasseranschlusses mit
Wasserzähleinrichtung und Absperrvorrichtung
im Kelle,.einschließlich
Betrieb und Bedienung.
Auch für Fremdfirmen nutzbar.
Das zur fachgerechten Herrichtung
notwendige Beauftragen und Vergüten eines Sanitärfachbetriebs,
ist in diese Position einzukalkulieren
und wird nicht gesondert vergütet.

Der Zählerstand ist jeweils bei Aufstellung
und Abholung in
Schriftfform mitzuteilen.
Menge: 1,000 St

**01.01.0060 Einachser-Bauwagen 3,50x2,20m**
Bauwagen als Einachser, wärmegedämmte Ausführung, als Bauleitungscontainer,

- Länge ca. 3,50 m, Breite ca. 2,20 m, Höhe ca. 3,0 m
- Zustand gut und sauber, nicht älter als fünf Jahre
- Rahmenwerkstoff Stahl,
- mit Kugelkupplung,
- Außenhaut aus verzinktem, gesicktem Stahlblech,
- Innenverkleidung aus beschichteter Holzfaserplatte,
- mit von innen verriegelbarem Schiebefenster,
- Tisch und zwei Sitzbänken je ca. 1,80 m lang,
- Stahlaußentür ca. 750 x 1875 mm mit Zylinderschloss mit drei Schlüsseln,
- Elektroausstattung: 1 x CEE-Außenanschluss, 3pol., 230V,16A, max. 3,68 KW; 1 x Schalter-Steckdosenkombination Feuchtraum; 1 x Drahtglaslampe (Schildkröte) 230V/60W,
- Heizung: E-Schnellheizer 2000W, mit stufenlosem Thermostat

liefern, aufstellen, anschließen, abbauen und wieder abtransportieren.

Beispielfoto Einachser-Bauwagen:

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
Die Gebrauchsüberlassung wird in Folgeposition
separat vergütet.
Menge: 1,000 St

**01.01.0070 Gebrauchsüberlassung Bauwagen**
Gebrauchsüberlassung des vorbeschriebenen Bauwagens nach erfolgter Lieferung und Aufstellung.
Menge: 23,000 StWo

#### Abschnitt 01.02 Schutzmaßnahmen

**01.02.0010 Fensterstaubschutz mit Transparentfolie**
*** Bedarfsposition mit GB
Anbringen, Unterhalten und nach Fertigstellung der Arbeiten Wiederbeseitigen einer
transparenten Folienabklebung auf
Fenster-, Tür- und
Wandöffnungsflächen, zum
Schutz vor Staub- und Spritznebeleintrag,
Verschmutzungen an Blend- und
Flügelrahmenoberflächen,
Glasflächen, etc.
Menge: 325,000 m²

**01.02.0020 Fensterstoßschutz mit Hartfaserplatten**
*** Bedarfsposition mit GB
Abdecken und schützen der Fenster sowie anderer, druckempfindlicher Untergründe im Bereich von Stemmarbeiten, temporär
mittels geeigneter Hartfaserplatten,
einschließlich umseitiger Abklebung mit entsprechendem Klebeband und
inklusive fachgerechter Entfernung und
Entsorgung nach Beendigung der Arbeiten.
Menge: 325,000 m²

#### Abschnitt 01.03 Rückbauarbeiten

**01.03.0010 Rückbau und Zwischenlagerung Reklametafeln Straßenfassade**
Im Bereich der der Gewerbeeinheit Straßenfassade vorhandene Reklametafeln, Reklameschilder
und Anbauteile, einschließlich gegebenenfalls vorhandener Aufputzleitungen,
Kabelkanäle, Anschluss-, Verbindungs- und Befestigungsmaterial, etc. abnehmen, demontieren
und an einem mit der
Bauleitung abgestimmtem und geeigneten
Platz auf dem Grundstück  zur späteren
Wiedermontage zwischenlagern.

Foto abzunehmende Reklameschilder:

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Menge: 1,000 Stk

**01.03.0020 Rückbau und Zwischenlagerung Markisenkasten**
Vorhandenen Markisenkasten, Länge bis ca. 4,00 m, einschließlich
Verbindungs- und Befestigungsmaterialien abnehmen, demontieren und an einem
nach Abstimmung mit der Bauleitung
geeigneten Platz auf dem Grundstück
zur späteren Wiedermontage lagern.

Foto abzunehmender Markisenkasten:

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Menge: 2,000 Stk

**01.03.0030 Rückbau und Entsorgung Befestigungsteile und Fremdkörper**
In der Fassade vorhandene, kleinere Einbauteile und Fremdkörper wie Hausnummern,
Lampenhalterungen,
Schlüsseltresore, Kleinlüfter,
Befestigungselemente, etc.
abnehmen, laden, transportieren und
einschließlich Transport- und
Entsorgungskosten
fachgerecht entsorgen.
Menge: 20,000 Stk

**01.03.0040 Rückbau und Entsorgung Fensterbankabdeckungen**
Alte Fensterbankabdeckungen aus Zink- und Aluminiumblech, Abwicklung bis ca. 300 mm,
einschließlich Befestigungmittel
und Unterkonstruktion rückbauen, nach unten
transportieren,
in Container oder Fahrzeug laden
und einschließlich Transport- und
Entsorgungskosten
fachgerecht entsorgen.
Menge: 165,000 m

**01.03.0050 Rückbau und Entsorgung Rundstahlfenstergitter**
Vorhandene Fenstergitter aus Profilrundstäben, Durchmesser ca. 10 mm, fassadenbündig
abtrennen, abnehmen, aufladen und inklusive
Transport- und Entsorgungskosten
fachgerecht entsorgen.

Fotos rückzubauende Fenstergitter

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
Abgerechnet wird das Öffnungsflächenmaß
der rückgebauten Gitter.
Menge: 11,000 m²

**01.03.0060 Rückbau und Entsorgung Telefonaltleitungen**
Alten abgängigen Telefonaltleitungsstrang im zwischenhof- und gartenseitigen Fassadenbereich einschließlich
vom Hauptstrang abgehender
Einzelleitungen, vorhandener
Abzweig- und Verbindungsdosen
sowie
Verbindungs- und Befestigungsmaterial
rückbauen,
in Container oder Fahrzeug laden
und einschließlich Transport- und
Entsorgungskosten fachgerecht entsorgen.

Foto rückzubauende Altleitungen Zwischenhoffassade:

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
Abgerechnet wird die rückgebaute Hauptleitungsstranglänge. Die Demontage der nach oben
abgehenden Einzelleitungen, ist in diese
Position mit einzukalkulieren.
Menge: 30,000 m

**01.03.0070 Rückbau und Entsorgung Rohrdurchführungen Außenwandheizgeräte**
In der Fassade vorhandene Rohrdurchführungen der Gas-Außenwandheizgeräte,
einschließlich Montageteile und
Befestigungsmittel
rückbauen, in Container oder Fahrzeug laden
und einschließlich Transport- und
Entsorgungskosten
fachgerecht entsorgen.

Foto rückzubauende Außenwanddurchführung:

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Menge: 12,000 Stk

**01.03.0080 Rückbau und Entsorgung Zinkblechgesimsbandabdeckungen**
*** Bedarfsposition ohne GB
Vorhandene Gesimsbandabdeckungen im Fassadenbereich aus Zinkblech,
Abwicklung bis ca. 150 mm,
einschließlich
Verbindungs- und Befestigungsmaterialien
demontieren, nach unten
transportieren, in Container oder
Fahrzeug
laden und inklusive Transport- und
Entsorgungskosten
fachgerecht entsorgen.
Menge: 140,000 m

**01.03.0090 Rückbau und Entsorgung Balkonentwässerungsaltleitungen DN50 VSt**
Vorhandene Rohrleitungen der Balkon- und Loggienentwässerungen, aus feuerverzinktem
Stahl DN 50,
einschließlich Bögen, Formstücke,
Befestigungsschellen,
Verbindungsmaterialien
sowie Anschlussteile, etc. demontieren,
nach unten transportieren, in Container oder
Fahrzeug laden und inklusive
Transport- und Entsorgungskosten
ordnungsgemäß verwerten.

Foto rückzubauende Altleitungen Gartenfassade:

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Menge: 45,000 m

**01.03.0100 Fallrohrdemontage und Herstellung Regenwasserableitungsprovisorium**
Demontage und Zwischenlagerung der vorhandenen Regenfallleitungen aus legiertem Zink, DN 100,
einschließlich Rohrbögen und
Standrohr sowie Herstellung einer
provisorischen Dachentwässerungsleitung
mittels Fallrohrschlauchprovisorium oder
Kunststoffrohren.

Zur sicheren Ableitung des ankommenden
Regenwassers, sind die Fallrohrprovisorien
lage- und windsogsicher herzustellen.
Auf der Gartenseite ist das Regenwasser
mittels
Kunststoffrohren/-bögen, in die freie
Geländefläche umzulegen.

Anzunehmende Kunststoffrohrlänge bis 20 m.
Die Entwässerung erfolgt für die Dauer der
Arbeiten auf die freie Grundstücksfläche.

Anzahl der herzustellenden
Entwässerungs-Fallrohrprovisorien 4 Stück.

Die Abrechnung erfolgt über Längenmaß.
Menge: 60,000 m

#### Abschnitt 01.04 Betonerhaltungsarbeiten

*Hinweis*
Beispielfoto Schadensausmaß Balkon Gartenfassade:

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
**01.04.0010 Putzabtrag und Bewehrungsfreilegung**
Schadhafte Putzsubstanz und abgängige Zementputzausbesserungsflächen,
bis zum festen
Gefüge abtragen und korrodierte Bewehrung und Profilstahlträger
freilegen. Ausbruchstellen ausreichend säubern und entstauben.
Anfallenden Schutt aufnehmen,
aufladen, transportieren und einschließlich
Transport- und Entsorgungskosten
fachgerecht entsorgen.
Menge: 30,000 m²

**01.04.0020 Bewehrungs- und Profilsstahlentrostung SA21/2**
Freigelegte Bewehrungsstähle nach DIN EN ISO 12944-4, mit geeignetem Werkzeug
mechanisch von Flugrost und anderen trennend
wirkenden und korrosionsfördernden
Stoffen befreien
und gemäß
Normreinheitsgrad SA 2 1/2 für die nachstehende Rostschutzbehandlung vorbereiten.
Menge: 25,000 m

**01.04.0030 Korrosionsschutzbehandlung**
Rostschutzbehandlungsmittel liefern und in
zwei Arbeitsgängen
fachgerecht nach Herstellerangaben auf die gemäß Normreinheitsgrad SA 2 1/2 vorbereiteten
Bewehrungsstähle mit geeigneten
Pinseln aufbringen.
Jeder Anstrich muss rundum
und volldeckend aufgetragen werden. Dabei ist
darauf zu achten, dass Rödeldrähte, Kanten, etc.
sorgfältig beschichtet
werden um auch hier die erforderliche
Auftragsmenge sicherzustellen.

Angeb. Fabr.: '....................................................'
Menge: 25,000 m

**01.04.0040 Säuberung und Untergrundvornässung**
Untergrund nach erfolgter Rostschutzbehandlung
systemgemäß säubern
und bei starker Saugfähigkeit
entsprechend vornässen.
Menge: 30,000 m²

**01.04.0050 Ausbruchstellenauffüllung Reparaturmörtel**
Vorhandene Ausbrüche lageweise mit maximal
ca. 60 mm Schichtstärken
systemkonform mit
entsprechendem Reparatur- und Verfüllmörtel,
gegebenenfalls in
mehreren Lagen, fachgerecht
einbringen und angleichen.

Angeb. Fabr.: '....................................................'
Menge: 30,000 m²

**01.04.0060 Putzträgerbefestigung**
Putzträger verzinkt und geeignet zum Einbau im Bereich der vorbeschriebenen
Schadstellen, liefern
und fachgerecht
einbauen und lagesicher befestigen, einschließlich Befestigungsmittel in fertiger Arbeit.

Bauteil:  Balkone
Untergrund: Beton
Lage im Gebäude: 1. bis 4. OG
Breiten:  bis ca. 50 cm

Geeigneten Putzträger fachgerecht nach Herstellerangaben befestigen.

Angeb. Putzträger: '....................................................'
Menge: 30,000 m²

**01.04.0070 Grundunterputz**
Systemeigenen Kalkzementgrundputz liefern und im entsprechenden Schadstellenbereich
auf den in Vorposition beschriebenen
Putzträger fachgerecht
nach Herstellerangabe aufbringen
und Oberfläche aufrauen..

Putzdicke bis ca. 40 mm

Angeb. Fabr.: '....................................................'
Menge: 30,000 m²

#### Abschnitt 01.05 Untergrundvorbereitung

**01.05.0010 Untergrundprüfung und Entfernung loser Putzteile**
Vorhandenen Untergrund durch Hammerschlag auf Tragfähigkeit prüfen. Hohlstellen und
nicht tragfähige, lose Teile
bis auf den
tragfähigen Untergrund mittels
hierzu geeigneter Geräte
entfernen.
Schuttmassen aufnehmen, zu
Boden transportieren,
in Container oder Fahrzeug
laden und in klusive Transport- und
Entsorgungskosten fachgerecht entsorgen

Anfallendes Material wird Eigentum des
AN und ist
entsprechend kommunaler
Vorschriften und gesetzlicher
Verordnungen fachgerecht zu
entsorgen.
Menge: 1250,000 m²

**01.05.0020 Wasserdruckstrahlreinigung**
*** Bedarfsposition ohne GB
Anhaftende Verunreinigungen sowie Ausblühungen, Algen,
Pilze oder Flechten
durch Reinigung des Untergrunds mit
Wasserdruckstrahl entfernen.

Auffangen des Waschwassers während der
Fassadenreinigung
sowie Entsorgung
gemäß den am Baustellenort geltenden
behördlichen Bestimmungen. Nachweis über die
ordnungsgemäße Entsorgung ist vorzulegen.

Wasserdruck sowie -temperatur sind
entsprechend an
den Untergrund anzupassen.
Nach Trocknung vorhandener Waschschleier
ist gründlich fachgerecht zu entfernen.
Menge: 1250,000 m²

**01.05.0030 Algen- und Pilzpassivierung**
*** Bedarfsposition ohne GB
Nach Abtrocknung des Untergrunds Vorbehandlungsmittel
gegen Befall
durch Algen und Pilze mit der Bürste
oder im Flutverfahren gleichmäßig fachgerecht nach Werksvorschrift aufbringen.

Einwirkzeit von
mindestens 24 Stunden zur vollständigen Pilz-
und Keimabtötung
beachten. Bei sehr
starkem Befall kann eine zweite Behandlung
erforderlich werden. Nach der
Algizidbehandlung die
Fläche gut trocknen lassen.

Angeb. Fabr.: '....................................................'
Menge: 1250,000 m²

**01.05.0040 Rissaufweitung und -verfüllung**
Risse in vorhandenen Bestandsputzflächen v-förmig
aufweiten, säubern,
lose und hohlliegende Ränder abstoßen,
die Flächen scharf
abfegen, Fugenflanken vornässen,
vorspritzen
und mit artgleichem Kalkputzmörtel
oberflächenbündig verfüllen und
Rissverlauf mittels
Kellenschnitt nachziehen.
Menge: 30,000 m

**01.05.0050 Putzfehlstellenausbesserung**
Vorhandene Putzfehlstellen mit artgleichem Kalkputz
oder Kalkzementputz
aufputzen, sauber an die Bestandsoberfläche
anarbeiten, ausgebesserte
Bereiche fachgerecht fluatieren und mit
Wasser nachwaschen.

Angeb. Fabr.: '....................................................'
Menge: 100,000 m²

**01.05.0060 Abtrag Massivfensterbankvorderkanten**
Abtragen der ca. 40 mm auskragenden und ca. 40 mm dicken, massiven Fensterbänke
bis zur Flächenbündigkeit mit der Fassade, mittels hierzu geeignetem Gerät.

Foto abzutragende Fensterbankvorderkanten:

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
Anfallenden Schutt aufnehmen und einschließlich Transport- und Entsorgungskosten
fachgerecht entsorgen.
Menge: 165,000 m

**01.05.0070 Sturz- und Laibungsaltputz abtragen**
Altputz im Fensterlaibungs und -sturzbereich mit geeignetem Gerät abtragen, anfallenden
Schutt aufnehmen, in Fahrzeug
oder Container laden
und einschließlich Transport- und
Entsorgungskosten fachgerecht
entsorgen.

Laibungtiefe bis ca. 250 mm.
Menge: 760,000 m

**01.05.0080 Altanstrichschichten mechanisch abtragen**
Alte, abgängige und nicht tragfähige Anstrichschichten
maschinell
mittels handgeführtem Kleingerät
inklusive Staubabsaugung
zur Reduzierung der Staubbelastung,
vollständig bis auf
den tragfähigen Untergrund entfernen.
Der anfallende
Schutt ist aufzunehmen und gemäß gesetzlicher
Bestimmungen fachgerecht, inklusive
Transport- und Entsorgungskosten
fachgerecht zu entsorgen.

Mittlere Putzdicke ca 10 mm
Menge: 200,000 m²

**01.05.0090 Altputzflächen bis 30mm fräsen**
Alte und nicht tragfähige Außenputzflächen
maschinell
mittels handgeführter Geräte mit
Staubabsaugung
am Gerät zur Reduzierung der
Staubbelastung, vollständig bis zum
tragfähigen Untergrund abfräsen.

Anfallendes Fräsgut ist aufzunehmen,
zu transportieren
und gemäß gesetzlicher
Bestimmungen, einschließlich Transport- und Entsorgungskosten
fachgerecht zu entsorgen.

Abzutragende
Putzschichtstärke bis ca. 30-35 mm
Menge: 200,000 m²

**01.05.0100 Vollziegelmauerwerksausbesserung Außenwände und Brüstungen**
Vollziegelaußenwand- oder -brüstungsmauerwerk nach erfolgtem Altputzabtrag auf
lose oder fehlende Mauersteine prüfen und vorhandene
Fehlstellen
entsprechend
nach Erfordernis artgleich ergänzen und
mit Vollmauerziegeln
fachgerecht ausmauern.
Menge: 30,000 m²

**01.05.0110 Ausgleichsunterputz 10-30mm**
Nach mechanischem Entfernen der nicht tragfähigen
Altputzflächen, auf die vorbereitete Vollziegelmauerwerksoberfläche
gemäß DIN 18202 einen
mineralischen Kalkzementporengrundputz, Druckfestigkeitskategorie CS II nach EN 998-1,
als
Ausgleichsunterputz einschließlich systemeigenem
Haftvorspritz,
fachgerecht aufbringen und
Unebenheiten ausgleichen.
Oberfläche mit einem Besen aufrauen.
Putzdicke ca. 10-30 mm

Die tatsächlich eingebauten
Putzschichtstärken sind bei der Wahl der
Dübellängen zu berücksichtigen.

Angeb. Fabr.: '....................................................'
Menge: 200,000 m²

**01.05.0120 Grundierung und Untergrundfestigung**
Untergrundvorbehandlung mit gebrauchsfertigem
Grundier- und Festigungsmittel.
Saugende, mehlende oder absandende
Untergründe im trockenen
Zustand mit mit der Bürste,
Rolle oder im Flutverfahren
nass in nass nach
Werksvorschrift grundieren.
Angeb. Fabr.: '....................................................'
Menge: 1250,000 m²

#### Abschnitt 01.06 Wärmedämmung

*Hinweis*
Die für die luftdichten Anschlussausbildungen jeweils erforderlichen Dichtbandgrößen, sind eigenverantwortlich entsprechend der Einbausituation zu wählen und in die Einheitspreise einzukalkulieren.

**01.06.0010 Statische Berechnung nach DIN EN 1991-1-4**
*** Pauschalposition
Statische Berechnung und Erstellung des
objektspezifisch, für den vorhandenen
Untergrund und das gewählte
Wärmedämmverbundsystem
anzufertigenden, erforderlichen Nachweis
einschließlich Windlastberechnung
und statisch
relevanter Verdübelung
des beschriebenen
und angebotenen
Wärmedämmverbundsystems.

- nach DIN EN 1991-1-4 1055-4 mit
- Dübelbemessung und
- Befestigungsschema
Menge: 1,000 psch

**01.06.0020 Dübelauszugsversuche**
*** Pauschalposition
*** Bedarfsposition ohne GB
Zur Überprüfung der Tragfähigkeit sind mindestens fünf
Ausziehversuche
mit zentrischer Belastung durchzuführen.
Die Durchführung und Auswertung der
Versuche hat durch eine amtliche
Prüfstelle oder unter
Aufsicht der Bauleitung zu erfolgen.
Der schriftliche Versuchsbericht ist
mit folgenden Mindestangaben zu übergeben:

- Bauwerk und Bauherr
- Datum und Ort der Versuche
- Temperatur
- Firma (Dübelmontage)
- Prüfgerät
- Ergebnisse der Versuche
- Prüfung durchgeführt/beaufsichtigt von:
- Unterschrift
Menge: 1,000 psch

**01.06.0030 Sockelabschluss mit Aluminiumsteckprofil**
Sockelprofil aus Aluminium als unteren Abschluss
liefern und
fachgerecht montieren.
Die Befestigung erfolgt systemgemäß mit
bauaufsichtlich zugelassener Schraubdübelkombination,
im Abstand von maximal ca. 30 cm.
Untergrundtoleranzen sind mit systemeigenen Unterlagsscheiben entsprechend
auszugleichen.
Die Profilverbindung untereinander erfolgt mit systemzugehörigen Horizontalstoßverbindern.
Außenecken sind mit
Gehrungsschnitt auszubilden.

Sockelabschlussprofil einschließlich
Horizontalverbinder, Aufsteckprofil gemäß Armierungsputzstärke
sowie luftdichtem Anschluss mit
vorkomprimiertem
Fugendichtband am Fußpunkt zwischen Profil und
Untergrund liefern und inklusive
Verbindungs- und
Befestigungsmittel fluchtrecht einbauen.

Sockelprofilleiste Ausladung ca. 180 mm
Menge: 76,000 m

**01.06.0040 Sockeldämmplatten EPS 035 PW 160mm**
*** Bedarfsposition ohne GB
Wärmedämmung der Fassade im Sockelbereich mit

- Polystyrol-Hartschaumplatte nach DIN EN 13163,
- Kantenausführung stumpf,
- mit Waffelmuster,
- Plattendicke 160 mm
- Bemessungswert der Wärmeleitfähigkeit 0,035 W/m²K
- Anwendungstyp PW nach DIN 4108-10,
- schwer entflammbar nach DIN 4102 B1,

liefern und systemgerecht nach Werksvorschrift im Punkt-Wulst-Verfahren
zu mind. 40 % mit dem Untergrund verkleben.

Die Verlegung erfolgt fugenfrei von unten nach oben.

Angeb. Fabr.: '....................................................'
Menge: 40,000 m²

**01.06.0050 10mm Mehr- oder Minderstärke Sockeldämmplatte 035 PW**
*** Bedarfsposition ohne GB
Mehr- oder Minderkosten pro 10 mm Dickenänderung der vorbeschriebenen Wärmedämmplatten.
Menge: 40,000 m²

**01.06.0060 Mechanische Befestigung Sockeldämmung**
*** Bedarfsposition ohne GB
Nach mindestens dreitägiger Standzeit die Haftung der Perimeterdämmplatten zum Untergrund prüfen, lose Platten entfernen und nochmals ankleben.
Vorstehende Kanten planeben schleifen und anfallenden Schleifstaub entfernen.
Perimeterdämmplatten im Sockelbereich
zusätzlich mechanisch befestigen.
Im Unterbodenbereich und bis
einschließlich 15 cm oberhalb Geländeoberkante
dürfen die Dämmplatten nicht
gedübelt werden.

Angeb. Fabr.: '....................................................'
Menge: 40,000 m²

**01.06.0070 Abdichtungsanstrich**
*** Bedarfsposition ohne GB
Zweimaliger Feuchteschutzanstrich liefern und im Unterbodeneinbindungsbereich bis ca. 50 mm über Geländeoberkante fachgerecht aufbringen.
Menge: 40,000 m²

**01.06.0080 Übergangsspachtelung Sockel- und Fassadendämmplatten**
*** Bedarfsposition ohne GB
Anschluss am Übergang von Fassaden- zu Sockeldämmplatten
fach- und systemgerecht
nach Herstelleranleitung ausbilden.
Mineralwolleplatten bündig und fugenfrei an
Sockeldämmplatten anschließen
und armieren.
Zusätzliche fachgerechte
Armierung der Stoßstelle
mittels ca. 50 mm
breitem Streifen aus
systemzugehöriger,
6 x 6 cm Glasfaser-Gittermatte.
Menge: 76,000 m

**01.06.0090 Fassadendämmplatte 800x625mm MW 035 WAP-zh 160mm**
Wärmedämmung der Fassade mit druckfester Steinwolle-Putzträgerplatte mit beidseitiger Haftbeschichtung,

- Format 80 x 62,5 cm
- beidseitig beschichtet
- Plattendicke: 160 mm
- Anwendungstyp WAP-zh und DI nach DIN 4108-10
- MW nach DIN EN 13162
- Mindestabreißfestigkeit ≥ 10 kN/qm
- nicht brennbar A1 nach DIN EN 13501-1
- Bemessungswert der Wärmeleitfähigkeit 0,035 W/m²K,

liefern und mit systemzugehöriger,
hydraulisch abbindender, pulverförmiger,
zementärer Klebe- und Armierungsmasse,
nach Herstellervorschrift,
von unten nach
oben dichtgestoßen und fugenfrei im Verband
gesetzt ankleben und mittels
Richtlatte andrücken.

Das Verkleben der Platten erfolgt im im
Wulst-Punkt-Verfahren

Es ist zu beachten, dass mindestens 40 % der Plattenoberflächen
verklebt sind und keine
Klebemasse in die Fugenzwischenräume gelangt.

Nicht zu vermeidende Plattenstoßfugen < 5 mm sind mit systemzugehörigem
Füllschaum zu verfüllen.
Fugen über 5 mm sind mit Mineralwolledämmstreifen
dicht zu schließen. Es ist stets die
gesamte Fugentiefe
mit Dämmstoff auszufüllen.

Angeb. Fabr.: '....................................................'
Menge: 1250,000 m²

**01.06.0100 10mm Mehr- oder Minderstärke Fassadendämmung MW 035**
*** Bedarfsposition ohne GB
Mehr- oder Minderkosten pro 10 mm Dickenänderung der vorbeschriebenen Wärmedämmplatten.
Menge: 1250,000 m²

**01.06.0110 Mechanische Befestigung Fassadendämmung**
Nach mindestens dreitägiger Standzeit die Haftung der Mineralwolleplatten
zum Untergrund prüfen, lose Platten entfernen
und nochmals ankleben.

Statisch relevante, mechanische Befestigung
vorbeschriebener Fassadendämmplatten
nach vorgegebenem Dübelschema
gemäß Windlast- und Dübelmengenberechnung.

Lage- und windsogsichere Verdübelung in allen
Bereichen der Fassade mit bauaufsichtlich
zugelassener
Schraubdübel-Thermozylinderkombination
und Mineralwolle-Rondelle. Vertiefter Dübeltellersitz in der Dämmplatte.

- Dübellänge ca. 200  mm
- Dübelanzahl ca. 6 Stück/m²
- Dübelschaftdurchmesser 8 mm
- Verankerungstiefe ≥ 25 mm
- Bohrlochtiefe ca. 50 mm
- Verankerungsuntergrund Vollziegelmauerwerk

Der Thermozylinder ist mit systemeigenem Mineralwollestopfen flächenbündig zu verschließen.

Angeb. Fabr.: '....................................................'
Menge: 1250,000 m²

**01.06.0120 Zulage Schnitte**
Zulage zu vorbeschriebener Fassadendämmung für das fachgerechte zuschneiden und
anarbeiten im Bereich angrenzender
Bauteile,
Systemränder und Öffnungen.
Menge: 130,000 m

**01.06.0130 Zulage Segmentierung konvexe Brüstungsbereiche**
Zulage zu vorbeschriebener Fassadendämmung für den Mehraufwand zur Segmentierung
der Platten im konvexen
Brüstungsaußenseitenbereich der
Vorderhausstraßenfassade.

Foto konvexer Fassadenbrüstungsbereich:

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Menge: 5,000 m²

**01.06.0140 Zulage Segmentierung konkaver Deckenbereich Loggia**
Zulage zu vorbeschriebener Fassadendämmung für den Mehraufwand zur Segmentierung
der Platten im konvexen
Brüstungsaußenseitenbereich der
Vorderhausstraßenfassade.

Foto konkave Loggiendeckenunterseite:

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Menge: 3,000 m²

**01.06.0150 Zulage Deckenflächen**
Zulage zu vorbeschriebenen Fassadendämmplatten für die Montage und mechanische Befestigung
auf den Unterseiten der Erker und Balkone.

Einzelflächen á ca. 3 m².
Menge: 28,000 m²

**01.06.0160 Dämmstoffplattenrückseiten zurückschneiden/ausklinken/anpassen**
Herstellen von Aussparungen auf den Dämmplattenrückseiten
zur Aufnahme von in
der Fassadenfläche vorhandenen
Unebenheiten, nach vorheriger
Abstimmung mit der Bauleitung.
Abgetragenes Material aufnehmen, auf
geeignetes Fahrzeug laden, transportieren
und einschließlich Transport- und
Entsorgungskosten
fachgerecht entsorgen.
Menge: 20,000 m²

**01.06.0170 Laibungsdämmplatten 035 MW 20mm**
Vorkonfektionierte Dämmplatten für die rationelle Ausbildung der Laibungen und Stürze mit
einseitig fertig applizierter Armierungschicht und
integriertem Gewebeeckwinkel
zum Anschluss an die Fassadendämmung.
Sturzdämmplatten
zusätzlich ausgestattet
mit integriertem Tropfkantenprofil,
liefern
und fachgerecht auf vorbereiteten
Untergrund systemgemäß nach
Hersteller-Verarbeitungsvorschrift mit
mineralischem Klebemörtel
anbringen.
Verschnitt, Zuschnitt- und Anpassarbeiten sind miteinzukalkulieren.

Laibungstiefe bis ca. 300 mm

Angeb. Fabr.: '....................................................'
Menge: 760,000 m

**01.06.0180 10mm Mehr- oder Minderstärke Laibungsdämmung MW 035**
*** Bedarfsposition ohne GB
Mehr- oder Minderkosten pro 10 mm Dickenänderung der vorbeschriebenen Wärmedämmplatten.
Menge: 760,000 m

**01.06.0190 Außenfensterbankunterkonstruktionskeilplatte MW**
Außenfensterbankunterbau mit vorkonfektioniertem Dämmkeil aus hochverdichteter Mineralwolle, mit ca. 5° geneigter Oberseite,
wasserdichter Kaschierung
und Gewebeanschlussfahne mit Tropfkantenprofil,
liefern,
fachgerecht gemäß Herstellervorgaben
verkleben und nach
Fertigstellung der Armierungsarbeiten
im Fenster- und
Laibungsanschlussbereich umlaufend
mit Dichstoff auf Basis PU-Hybrid
dauerhaft wasserdicht abdichten

Es darf kein Silikon- und kein
Acryldichtstoff verwendet werden.
Laibungstiefe einschließlich Wärmedämmung bis
ca. 300 mm:

Angeb. Fabr.: '....................................................'
Menge: 165,000 m

**01.06.0200 Außenfensterbankunterkonstruktionskeilplatte XPS**
*** Bedarfsposition ohne GB
Fensterbankunterkonstruktion wie vor beschrieben, jedoch Keilplatte aus extrudiertem Polystyrol (XPS).
Menge: 165,000 m

**01.06.0210 Luftdichter Anschluss an angrenzende Bauteile**
Luftdichte Anschlussausbildung des Wärmedämmverbundsystems an angrenzenden und einbindenden
Bauteilbereichen wie Steildachtraufen,
Balkonbrüstungen,
Fenster- und Türrahmen,
Balkonuntersichten, Fensterblechen
und Endkappen, Durchstoßpunkten an
Halterungen und
Geländern o. ä., etc.
mit mit UV-beständigem,
vorkomprimiertem und
seitenflächenimprägniertem
Multifunktionsfugendichtband
der Klasse BG1,
in entsprechend erforderlicher Dimensionierung.

Angeb. Fabr.: '....................................................'
Menge: 910,000 m

#### Abschnitt 01.07 Einbauteile

**01.07.0010 Montagezylinder 125mm**
Montagezylinder aus Polystyrol,

- Rohdichte ca. 170 kg/m3
- Durchmesser ca. 125 mm
- Nutzfläche ca. 105 mm
- Für Dämmschichtdicke 160 mm

liefern und mit mineralischem Klebemörtel oberflächenbündig einbauen, umseitige
Dämmplatten anarbeiten und
Position kenntlich machen.

Montageposition nach Angabe der Bauleitung.

Angeb. Fabr.: '....................................................'
Menge: 6,000 Stk

**01.07.0020 Rechteckmontageplatte 170x70mm**
*** Bedarfsposition mit GB
Montageplatte aus Polyurethanhartschaum,

- rechteckig
- fäulnisresistent
- Rohdichte ca. 200 kg/m3
- Größe ca. 238 x 138 mm
- Nutzfläche ca. 170 x 70 mm
- Für Dämmschichtdicke 160 mm

liefern und mit mineralischem Klebemörtel oberflächenbündig anbringen.
Zusätzliche Befestigung nach Aushärtung des Klebers mit
vier Schraubdübeln. Einschließlich Verschließen
mit EPS-Stopfen, anarbeiten der Dämmplatten und
Kennzeichnung in der Fläche.

Montageposition nach Angabe der Bauleitung.

Angeb. Fabr.: '....................................................'
Menge: 1,000 Stk

**01.07.0030 Dart-Set-Punktbefestigungssystem**
Konstruktives Befestigungssystem als Fassadendübel mit zugehörigem
Montage-Bit, liefern und oberflächenbündig einsetzen und
einschrauben.

Zur einfachen nachträglichen Befestigung leichter bis mittelschwerer
Bauteile wie Rohrschellen, Schildern,
Briefkästen, Anschläge für Fensterläden, Lampen, Fallrohrschellen, Klappladenarretierungen, etc.
- Dübeldurchmesser 8 mm
- Bohrtiefe im Untergrund  ≥ 80 mm
- Für Dämmschichtdicke 160 mm

Montageposition nach Angabe der Bauleitung:

Angeb. Fabr.: '....................................................'
Menge: 4,000 Stk

**01.07.0040 Bienen- und Insektenkasten**
Einbaunistkasten liefern und mit systemeigenem Kleber im Zuge der
Flächenplattenverklebung
oberflächenbündig einbauen und mit gleichem
Dämmstoff und systemeigenem
Klebemörtel hinterfüttern. Alternativ die
Fassadendämmplatte entsprechend nach
Erfordernis aussparen.
Spalten zwischen
Einbaukasten und Dämmplatten bis 5 mm
mit Füllschaum verfüllen, herausquellenden
Füllschaum nach Aushärtung
oberflächenbündig entfernen.
- Kastentyp für Bienen und Insekten
- Abmessung ca. 400 x 220 mm
- Tiefe ca. 100 mm
- Montageposition nach Angabe der Bauleitung

Angeb. Fabr.: '....................................................'
Menge: 1,000 Stk

**01.07.0050 Fledermauskasten**
Einbaukasten wie vor beschrieben, jedoch
- Kastentyp für Fledermäuse
- Abmessung ca. 500 x 300 mm
- Tiefe ca. 120 mm
Menge: 1,000 Stk

**01.07.0060 Sperlingskasten**
Einbaukasten wie vor beschrieben, jedoch
- Kastentyp für Sperlingsvögel
- Abmessung ca. 250 x 175 mm
- Tiefe ca. 120 mm
Menge: 1,000 Stk

**01.07.0070 Mauerseglerkasten**
Einbaukasten wie vor beschrieben, jedoch
- Kastentyp für Mauersegler
- Abmessung ca. 175 x 400 mm
- Tiefe ca. 125 mm
Menge: 1,000 Stk

#### Abschnitt 01.08 Außenfensterbanksystem

**01.08.0010 Aluminiumaußenfensterbank Ausladung 330mm**
Liefern und Montieren von Außenfensterbänken aus Aluminium, geeignet für den Einsatz im Wärmedämmverbundsystem, gemäß Einbaurichtlinien des Herstellers,
bestehend aus

- Aluminiumaußenfensterbank, Ausladung ca. 330 mm, Oberfläche reinweiß RAL 9010, mit unterseitigem Antidröhnband, rückseitigem Abdichtprofil sowie Fensterbankschrauben einschließlich Abdeckkappen.
- Aluminiumendkappen mit integriertem Dichtschuh für beidseitigen Dehnungsausgleich (in separater Position beschrieben)
- Fensterbankhalter zur Verankerung im Mauerwerk (in separater Position beschrieben)

Bei Einzellängen über drei Meter sind systemeigene Stoßverbinder einzusetzen.

Angeb. Fabr.: '....................................................'
Menge: 165,000 m

**01.08.0020 10mm Mehr- oder Minderausladung**
10mm Mehr- oder Minderlänge der Fensterbankausladung.
Menge: 165,000 m

**01.08.0030 Zulage Endkappen**
Zulage zu vorbeschriebener Aluminiumfensterbank für die Lieferung und Montage systemeigener Endkappen aus Aluminium mit integriertem Dichtschuh.

Zwei Stück je Fensterbank.
Menge: 278,000 Stk

**01.08.0040 Zulage Außenfensterbankhalter**
*** Bedarfsposition mit GB
Zulage zu vorbeschriebener Aluminiumfensterbank für die Lieferung und Montage systemeigener
Fensterbankhalter in den Bereichen nach
Erfordernis und örtlicher Feststellung.
Haltekonsolen einschließlich
Befestigungsmaterial
zur unterseitigen Verankerung
im Außenwandmauerwerk.

Die Abrechnung erfolgt auf Stück.
Menge: 70,000 Stk

#### Abschnitt 01.09 Armierungsputz

**01.09.0010 Unterputz mit Glasfaserarmierung**
Ganzflächige Armierungsschicht bestehend aus mineralischem, hydroaktivem Putzmörtel nach DIN EN 998-1 und
systemzugehöriger
Glasfasergittermatte 6 x 6 cm,
liefern und fachgerechtnach Werksvorschrift
aufbringen.

Das Gewebe muss im oberen Drittel
eingebettet werden und an den Stößen
ca. 10 cm überlappen.

Schichtdicke ca. 7 mm

Fabrikat:
KEIM AquaROYAL-Armierungsmörtel, oder gleichwertig

Angeb. Fabr.: '....................................................'
Menge: 1250,000 m²

**01.09.0020 Unterputz Laibungs- und Sturzbereiche**
Armierungsputz wie vor beschrieben, jedoch Ausführung im Bereich der Laibungs- und Sturzflächen.

Laibungstiefe ca. 300 mm.
Menge: 760,000 m

**01.09.0030 Zulage Egalisationsspachtelgang Laibungen**
*** Bedarfsposition mit GB
Zulage für zusätzlichen Spachtelgang, ohne
Gewebeeinlage, auf
Armierungsputzlage als
Egalisationsspachtelung bei
Oberputzkorngrößen < 2 mm
und erhöhten
Anforderungen nach DIN 18202.
Menge: 760,000 m

**01.09.0040 Zulage verstärkte Armierung Sockelbereich**
Zulage zu vorbeschriebener Systemarmierung für liefern und aufbringen einer
zusätzlichen vollflächigen Armierung im
Bereich bis ca. 2,0 m über Geländeoberkante.

Vor der normalen Systemarmierung, die
Armierungsmasse auf die
Dämmplatten volldeckend auftragen,
systemeigenes Panzergewebe
eindrücken,
fachgerecht planspachteln.
Soßbereiche nicht überlappen.
Menge: 150,000 m²

**01.09.0050 Zulage Deckenflächen**
Zulage zu vorbeschriebener Flächenarmierung für die Ausführung im Bereich der Deckenflächen
Loggien sowie Balkonunterseiten.
Menge: 28,000 m²

**01.09.0060 Diagonalarmierung Öffnungsecken**
Diagonalarmierung aus Glasgewebe-Formteilen an allen
Gebäudeöffnungsecken vollflächig
in die
Armierungsschicht einbetten und
einbinden.
Abmessung ca. 330 x 540 mm
Menge: 550,000 Stk

**01.09.0070 Kunststoffwinkel-Fensteranschlussadapterprofil**
Lieferung und mechanische Befestigung von Winkelprofilen aus schlagzähem Kunststoff im Laibungs-, Sturz- und Bankbereich der Außenelemente,
einschließlich Zuschnitt- und
Anpassarbeiten sowie Verbindungs- und Befestigungsmittel.

- Winkelprofil aus schlagzähem PVC
- für den Einsatz im Außenbereich
- Materialstärke mindestens 3 mm
- Schenkellängen ca. 35 x 50 mm
- Oberfläche reinweiß RAL 9010

Die Befestigung erfolgt mechanisch mittels Schraubdübelkombination im
Außenwandlaibungsmauerwerk,
mindestens
ca. vier Befestigungspunkte je Meter.
Menge: 900,000 m

**01.09.0080 Bauteilanschlussfugenprofil**
Anschlussfugenausbildung an angrenzende Bauteile
mit zweiteiliger 3D-Anputzleiste,
bestehend aus
Kunststoffschiene, selbstklebendem
Fugendichtband,
integriertem Gewebestreifen
und abtrennbarer Lasche mit
Selbstklebestreifen zur dreidimensionalen
Bewegungsaufnahme.

Anschlussprofil liefern und fachgerecht im Bauteilanschlussbereich einbauen.
Menge: 810,000 m

**01.09.0090 Kantenschutzprofil**
Gewebeeckschutzprofil als Kantenschutz an allen Gebäudeecken, Laibungen, Stürzen, Vor- und
Rücksprüngen der Fassade,
etc., lot- und fluchtrecht, fachgerecht
überlappend in die
Armierungsputzschicht einbetten.
Menge: 970,000 m

**01.09.0100 Sturzeckwinkelprofil**
*** Bedarfsposition ohne GB
Sturzeckwinkel liefern und in den systemzugehörigen Armierungsmörtel im Sturzeckbereich
oberhalb von Maueröffnungen
fachgerecht einbetten
Menge: 510,000 Stk

**01.09.0110 Tropfkantenprofil**
Tropfkantenprofil mit Glasfasergewebe 4 x 4 cm, mit
Tropfkante aus PVC und
Steckverbinder, liefern und fachgerecht in
systemzugehörigen Armierungsmörtel
einbetten.
Menge: 80,000 m

**01.09.0120 Blechanschlussprofil**
Lieferung und fachgerechter Einbau eines Anschlussprofils zum sauberen Putzabschluss an
Dachrand-, Brüstungsabdeckungen und
Blechverkleidungen.
Menge: 130,000 m

**01.09.0130 Blecheinsteckprofil Bereich Balkonbrüstungen**
Lieferung und fachgerechter Einbau eines Einsteckprofils zum sauberen Einschub der
Blechaufkantungen der anschließenden Btrüstungsabdeckungsbleche.

Einsteckprofilänge analog
Brüstungsbreite bis ca. 300 mm.

Die Abrechnung erfolgt über die fix und
fertig eingebaute Stückzahl.
Menge: 45,000 Stk

#### Abschnitt 01.10 Deckputz

**01.10.0010 Mineraloberputz als Rauputz**
Deck-/Ober-/Edelputz mit hydroaktivem, mineralischem
Putzmörtel nach DIN EN 998-1,
mit optimierter
Feuchteaufnahme, -speicherung und -abgabe,
Korngröße 3 mm,
liefern, aufziehen und fachgerecht als
Rauputz strukturieren.

Farbton Preisgruppe I.

Fabrikat:
KEIM AquaROYAL-Mineralputz, oder gleichwertig

Angeb. Fabr.: '....................................................'
Menge: 1250,000 m²

**01.10.0020 Mineraloberputz Laibungen und Stürze**
Oberputzlieferung und Auftrag wie vor beschrieben, jedoch Ausführung als Glattputz im Bereich der Laibungs- und Sturzflächen.

Laibungstiefe bis ca. 300 mm.
Menge: 760,000 m

**01.10.0030 Zulage Deckenflächen**
Zulage für die Ausführung des Oberputzes im Bereich der Deckenflächen Loggien sowie
auf Balkonunterseiten.
Menge: 28,000 m²

#### Abschnitt 01.11 Anstrich

**01.11.0010 Zweifacher Anstrich mit Silikatfarbe PG I**
Zweimaliger, deckender Anstrich mit systemeigener, hydrophiler Kieselsol-Silikatfarbe mit hydroaktiven Eigenschaften, ohne Biozide, matt, Preisgruppe 1

- Wasserdurchlässigkeitsrate (24 h) nach DIN EN 1062-3: w > 1,0 kg/m² x h0,5
- Wasserdampfdiffusionswiderstand: sd (H2O) ≤ 0,01 m  Klasse I (sd < 0,14 m) nach DIN EN ISO 783-2.
- Nicht brennbar Klasse A2-s1d0 nach EN 13501-1,

Fassadenfarbe liefern und fachgerecht nach Herstellervorschrift aufbringen.

Fabrikat:
KEIM AquaROYAL-Color, oder gleichwertig

Angeb. Fabr.: '....................................................'
Menge: 1250,000 m²

**01.11.0020 Zweifacher Anstrich Laibungen und Stürze**
Zweimaliger Anstrich wie vor beschrieben, jedoch im Bereich der Laibungen und Stürze.

Laibungstiefe ca. 300 mm.
Menge: 760,000 m

**01.11.0030 Zulage Deckenflächen**
Zulage zu vorbeschriebenem Anstrich für die Ausführung im Bereich der Deckenflächen Loggien sowie auf Balkonunterseiten.
Menge: 29,000 m²

**01.11.0040 Zulage farbiges Absetzen Fensterfaschen PG II**
Zulage zu vorbeschriebenem Anstrich für das farbige Absetzen der Fensterfaschen, Breite bis ca. 100 mm,
im Farbton der Preisgruppe II, nach Wahl des
Auftraggebers, einschließlich
aller Zuschläge.
Menge: 180,000 m

**01.11.0050 Zulage Farbton Preisgruppe II**
*** Bedarfsposition ohne GB
Zulage zu vorbeschriebenem Anstrich für das Abtönen im Farbton der Preisgruppe II.
Menge: 50,000 m²

**01.11.0060 Zulage Farbton Preisgruppe III**
*** Bedarfsposition ohne GB
Zulage zu vorbeschriebenem Anstrich für das Abtönen im Farbton der Preisgruppe III.
Menge: 1,000 m²

#### Abschnitt 01.12 Stundenlohnarbeiten

*Hinweis*
Unvorhersehbare, für das Gesamtwerk jedoch notwendige Arbeiten nach ausdrücklicher Anordnung durch die Bauleitung.

Über jegliche Stundenlohnarbeiten hat der Bieter einen Stundenrapport (inkl. Ort, Datum, ausgeführter Tätigkeit, Personenbezeichnung, etc.) zu führen und dem Bauherrn bzw. der Bauüberwachung unaufgefordert zu übermitteln.

**01.12.0010 Facharbeiter**
*** Stundenlohnarbeiten
Stunden eines Facharbeiters, einschließlich aller Zuschläge.
Menge: 16,000 Std

**01.12.0020 Helfer**
*** Stundenlohnarbeiten
Stunden eines Helfers, einschließlich aller Zuschläge.
Menge: 16,000 Std
